# 0132_REASFALTADO CALLES BARRIO DE LA CALDERA Y ROSALES

- Propiedad del archivo: RIB Spain
- Formato: FIEBDC-3/2016
- Programa: Presto 19.00
- Tipo: presupuesto
- Fecha de los precios: 19/07/2015
- Divisa: EUR
- Código: REASFALF_2018 (15/02/2000)
Importe: 66968.84

## I ACTUACIONES PREVIAS (17/02/2014)
Importe: 3185.59

**BARRIDO** m² Barrido de la calzada (17/02/2014)
7584.74 m² × 0.42 = 3185.59
Barrido y limpieza superficial de firme, realizada con barredora mecánica.

| Código | Ud | Descripción | Rendimiento | Precio | Importe |
|---|---|---|---|---|---|
| M01A0030 | h | Peón (mano de obra; 24/07/2019) | 0.01 | 13.89 | 0.14 |
| mq11bar010 |  | Barredora remolcada con motor auxiliar (24/07/2019) | 0.022 | 12.46 | 0.27 |
| %0.03 | % | Costes indirectos (17/02/2014) | 3 % | 0.41 | 0.01 |
|  |  | Total |  |  | 0.42 |

| Medición | Uds. | Largo | Parcial |
|---|---|---|---|
| BARRIO DE LA CALDERA |  |  |  |
| C/ La Caldera |  |  |  |
| ---Refuerzo estructural | 1 | 2757.67 | 2757.67 |
| C/ El Angostillo |  |  |  |
| ---Refuerzo estructural | 1 | 3053 | 3053.00 |
| C/ Gardenia |  |  |  |
| ---Refuerzo estructural | 1 | 1774.07 | 1774.07 |
| Subtotal |  |  | 7584.74 |
| Total |  |  | 7584.74 |

## II FIRMES (03/08/2001)
Importe: 60907.48

**D29FD0030** t Mezcla asfáltica en caliente AC 16 surf D (antiguo D-12) (31/05/2006)
946.16 t × 60.04 = 56807.45
Mezcla asfáltica en caliente tipo hormigón bituminoso, densa, AC 16 surf D (antiguo D-12), con marcado CE según UNE-EN 13108-1, en capa de rodadura, extendida y compactada, incluso fabricación y transporte de planta a tajo. Densidad media = 2,40 t/m³

| Código | Ud | Descripción | Rendimiento | Precio | Importe |
|---|---|---|---|---|---|
| E01CB0010 | t | Arido machaqueo 0-4 mm (material; 17/04/2018) | 0.6 | 13 | 7.80 |
| E01CB0030 | t | Arido machaqueo 4-8 mm (material; 17/04/2018) | 0.25 | 13 | 3.25 |
| E01CB0050 | t | Arido machaqueo 8-16 mm (material; 17/04/2018) | 0.1 | 10.73 | 1.07 |
| E01BA0040 | t | Cemento portland, CEM II/B-P 32,5 R, granel (material; 24/07/2019) | 0.04 | 120 | 4.80 |
| E01KA0010 | t | Betún asfáltico B 50/70/ B 160/220, a granel, s/UNE-EN 12591. (material; 24/07/2019) | 0.07 | 370 | 25.90 |
| QAF0060 | h | Planta de mezclas asfálticas en caliente (maquinaria; 24/07/2019) | 0.02 | 225 | 4.50 |
| QAF0050 | h | Extendedora asfálticas de ruedas, 55 kW, peso en orden de trabajo 6600 kg (maquinaria; 17/04/2018) | 0.02 | 64.04 | 1.28 |
| QAA0070 | h | Pala cargadora sobre neumáticos, 96 kW, peso en orden de trabajo 10968 kg (maquinaria; 17/04/2018) | 0.02 | 38.47 | 0.77 |
| QAF0040 | h | Compactador de neumáticos, 98 kW, peso en orden de trabajo lastre máximo 27000 kg (maquinaria; 17/04/2018) | 0.02 | 46.5 | 0.93 |
| QAF0070 | h | Apisonadora estática. (maquinaria; 17/04/2018) | 0.02 | 26.79 | 0.54 |
| QAB0020 | ud | Transporte tm mezcla asfált. planta-tajo (maquinaria; 31/05/2006) | 1 | 3.16 | 3.16 |
| M01A0030 | h | Peón | 0.15 | 13.89 | 2.08 |
| M01A0010 | h | Oficial primera (mano de obra; 17/04/2018) | 0.15 | 14.75 | 2.21 |
| %0.03 | % | Costes indirectos | 3 % | 58.29 | 1.75 |
|  |  | Total |  |  | 60.04 |

| Medición | Uds. | Largo | Alto | Parcial |
|---|---|---|---|---|
| BARRIO DE LA CALDERA |  |  |  |  |
| C/ La Caldera |  |  |  |  |
| ---Refuerzo estructural | 2.4 | 2757.67 | 0.05 | 330.92 |
| C/ El Angostillo |  |  |  |  |
| ---Refuerzo estructural | 2.4 | 3053 | 0.05 | 366.36 |
| C/ Gardenia |  |  |  |  |
| ---Refuerzo estructural | 2.4 | 1774 | 0.05 | 212.88 |
| BARRIO DE ROSALES |  |  |  |  |
| C/ La Solera |  |  |  |  |
| ---Refuerzo estructural | 2.4 | 300 | 0.05 | 36.00 |
| Subtotal |  |  |  | 946.16 |
| Total |  |  |  | 946.16 |

**2.03** m2. Riego de adherencia con emulsión termoadherente (03/08/2001)
7884.67 m2. × 0.52 = 4100.03
Metro cuadrado de riego de adherencia realizado con emulsión termoadherente modificada, dotación 0,8 kg/m², extendido.

| Código | Ud | Descripción | Rendimiento | Precio | Importe |
|---|---|---|---|---|---|
| M003 | h. | Camion bituminoso 10 tn c/bomba y conduccion. (maquinaria; 24/10/2009) | 0.003 | 24 | 0.07 |
| P010 | kg. | Emulsión asfáltica termoadherente (material; 24/10/2009) | 0.8 | 0.45 | 0.36 |
| M025 | h. | Barredora mecánica (maquinaria; 14/10/2009) | 0.004 | 18.3 | 0.07 |
| %04 | % | Costes indirectos (03/08/2001) | 4 % | 0.50 | 0.02 |
|  |  | Total |  |  | 0.52 |

| Medición | Uds. | Largo | Parcial |
|---|---|---|---|
| BARRIO DE LA CALDERA |  |  |  |
| C/ La Caldera |  |  |  |
| ---Refuerzo estructural | 1 | 2757.67 | 2757.67 |
| C/ El Angostillo |  |  |  |
| ---Refuerzo estructural | 1 | 3053 | 3053.00 |
| C/ Gardenia |  |  |  |
| ---Refuerzo estructural | 1 | 1774 | 1774.00 |
| BARRIO DE ROSALES |  |  |  |
| C/ La Solera |  |  |  |
| ---Refuerzo estructural | 1 | 300 | 300.00 |
| Subtotal |  |  | 7884.67 |
| Total |  |  | 7884.67 |

## III OBRAS COMPLEMENTARIAS (17/06/2002)
Importe: 912.83

**RECRECI01** ud Recrecido de tapa existente en arqueta/pozo (17/06/2002)
8 ud × 60.08 = 480.64
Recrecido o elevación de tapa de registro de pozos y arquetas superiores a 50 cm de lado o diámetro en calzada, tras el extendido de la capa de aglomerado asfáltico, incluyendo levantado de la misma por medio de compresor, carga y transporte a gestor autorizado, colocacion de la misma a cota de la nueva rasante y terminación en hormigón pintado con betún o aglomerado asfáltico.

| Código | Ud | Descripción | Rendimiento | Precio | Importe |
|---|---|---|---|---|---|
| M01A0010 | h | Oficial primera | 1 | 14.75 | 14.75 |
| M01A0030 | h | Peón | 1 | 13.89 | 13.89 |
| QBB0010 | h | Compresor caudal 2,5 m³/m 2 martillos. (maquinaria; 24/07/2019) | 0.3 | 11.6 | 3.48 |
| A03A0060 | m³ | Hormigón en masa HM-20/P/16/I (material) | 0.1 | 100.86 | 10.09 |
| equipo019 | d. | Equipo de corte de asfalto (maquinaria; 17/06/2002) | 0.02 | 505.36 | 10.11 |
| ENCOFRADO | m | Encofrado metálico anillo pozo D=100cm (material; 04/04/2017) | 0.01 | 600.55 | 6.01 |
| %0.03 | % | Costes indirectos | 3 % | 58.33 | 1.75 |
|  |  | Total |  |  | 60.08 |

| Medición | Uds. | Parcial |
|---|---|---|
| BARRIO DE LA CALDERA |  |  |
| C/ La Caldera |  |  |
| ---Tapas pozos | 3 | 3.00 |
| ---Tapa arqueta Telefonía | 1 | 1.00 |
| C/ El Angostillo |  |  |
| ---Tapas pozos |  |  |
| C/ Gardenia |  |  |
| ---Tapas pozos | 3 | 3.00 |
| ---Tapa arqueta Telefonía | 1 | 1.00 |
| Subtotal |  | 8.00 |
| Total |  | 8 |

**RECRECI02** ud Recrecido de tapa o rejilla existente en arqueta o imbornal (17/06/2002)
11 ud × 39.29 = 432.19
Recrecido o elevación de tapa o rejilla de registro de pozos y arquetas inferiores a 50 cm de lado o diámetro en calzada, tras el extendido de la capa de aglomerado asfáltico, incluyendo levantado de la misma por medio de compresor, carga y transporte a gestor autorizado, colocacion de la misma a cota de la nueva rasante y terminación en hormigón pintado con betún o aglomerado asfáltico.

| Código | Ud | Descripción | Rendimiento | Precio | Importe |
|---|---|---|---|---|---|
| M01A0010 | h | Oficial primera | 0.75 | 14.75 | 11.06 |
| M01A0030 | h | Peón | 0.75 | 13.89 | 10.42 |
| QBB0010 | h | Compresor caudal 2,5 m³/m 2 martillos. | 0.2 | 11.6 | 2.32 |
| A03A0060 | m³ | Hormigón en masa HM-20/P/16/I | 0.05 | 100.86 | 5.04 |
| equipo019 | d. | Equipo de corte de asfalto | 0.01 | 505.36 | 5.05 |
| A05AG0010Ale | m² | Confección y amortización encofrado de madera para arquetas. (material; 17/04/2018) | 1.5 | 2.84 | 4.26 |
| %0.03 | % | Costes indirectos | 3 % | 38.15 | 1.14 |
|  |  | Total |  |  | 39.29 |

| Medición | Uds. | Parcial |
|---|---|---|
| BARRIO DE LA CALDERA |  |  |
| C/ La Caldera |  |  |
| ---Rejilla imbornal/tapa aqueta | 2 | 2.00 |
| C/ El Angostillo |  |  |
| ---Tapas pozos |  |  |
| C/ Gardenia |  |  |
| ---Tapas pozos | 7 | 7.00 |
|  | 2 | 2.00 |
| Subtotal |  | 11.00 |
| Total |  | 11 |

## IV SEÑALIZACIÓN Y BALIZAMIENTO (17/02/2014)
Importe: 884.87

**D29IA0140** m² Señaliz. horiz. c/pintura en cualquier color, reflectante (17/02/2014)
23.8 m² × 14.88 = 354.14
Señalización horizontal con pintura en cualquier color, reflectante, aplicada con máquina pintabandas, incluso premarcaje.

| Código | Ud | Descripción | Rendimiento | Precio | Importe |
|---|---|---|---|---|---|
| E35HD0040 | l | Pintura de señalización vial, PALVEROL (material; 17/04/2018) | 0.323 | 10.7 | 3.46 |
| QAF0090 | h | Máquina pintabandas no autoprop airless (maquinaria; 17/04/2018) | 0.08 | 15.42 | 1.23 |
| QAB0050 | h | Furgón de 3,5 t (maquinaria; 17/04/2018) | 0.045 | 15.42 | 0.69 |
| M01A0010 | h | Oficial primera | 0.11 | 14.75 | 1.62 |
| M01A0030 | h | Peón | 0.22 | 13.89 | 3.06 |
| M01B0130 | h | Encargado señalización. (mano de obra; 17/04/2018) | 0.22 | 14.75 | 3.25 |
| E35HD0030 | kg | Microesferas vidrio (material; 17/04/2018) | 0.6 | 1.9 | 1.14 |
| %0.03 | % | Costes indirectos | 3 % | 14.45 | 0.43 |
|  |  | Total |  |  | 14.88 |

| Medición | Uds. | Largo | Parcial |
|---|---|---|---|
| BARRO DE LA CALDERA |  |  |  |
| C/ La Caldera |  |  |  |
| Velocidad máxima | 6 | 1.2 | 7.20 |
| Stop | 1 | 3.5 | 3.50 |
| C/ El Angostillo |  |  |  |
| Velocidad máxima | 6 | 1.2 | 7.20 |
| Stop | 1 | 3.5 | 3.50 |
| C/ Gardenia |  |  |  |
| Velocidad máxima | 2 | 1.2 | 2.40 |
| Subtotal |  |  | 23.80 |
| Total |  |  | 23.8 |

**D29IA0110** m Señaliz. horiz. c/raya blanca o amarilla a=0,40 m, reflectante (17/02/2014)
65.29 m × 5.62 = 366.93
Señalización horizontal con raya blanca o amarilla de 0,40 m de ancho, reflectante, aplicada con máquina pintabandas, incluso premarcaje.

| Código | Ud | Descripción | Rendimiento | Precio | Importe |
|---|---|---|---|---|---|
| E35HD0040 | l | Pintura de señalización vial, PALVEROL | 0.129 | 10.7 | 1.38 |
| QAF0090 | h | Máquina pintabandas no autoprop airless | 0.035 | 15.42 | 0.54 |
| QAB0050 | h | Furgón de 3,5 t | 0.02 | 15.42 | 0.31 |
| M01A0010 | h | Oficial primera | 0.058 | 14.75 | 0.86 |
| M01A0030 | h | Peón | 0.1 | 13.89 | 1.39 |
| M01B0130 | h | Encargado señalización. | 0.035 | 14.75 | 0.52 |
| E35HD0030 | kg | Microesferas vidrio | 0.24 | 1.9 | 0.46 |
| %0.03 | % | Costes indirectos | 3 % | 5.46 | 0.16 |
|  |  | Total |  |  | 5.62 |

| Medición | Uds. | Largo | Parcial |
|---|---|---|---|
| BARRIO DE LA CALDERA |  |  |  |
| C/ La Caldera |  |  |  |
| Línea parada Stop C/ Las Camelias | 1 | 3 | 3.00 |
| Línea parada Paso de Cebra 1 | 2 | 5 | 10.00 |
| Línea parada Paso de Cebra 2 | 2 | 5 | 10.00 |
| Líneas de Paso de Cebra 1 | 12 |  | 12.00 |
| Líneas de Paso de Cebra 2 | 12 |  | 12.00 |
| C/ El Angostillo |  |  |  |
| Línea parada Stop Camino de la Marquesa | 1 | 3 | 3.00 |
| Línea parada Paso de Cebra 1 | 2 | 3 | 6.00 |
| Líneas de Paso de Cebra 1 | 7 |  | 7.00 |
|  | 1 | 2.29 | 2.29 |
| Subtotal |  |  | 65.29 |
| Total |  |  | 65.29 |

**D29IA0160** ud Señaliz. horiz. c/flecha urbana, frente-simple, blanco o amarillo, reflexiva (17/02/2014)
14 ud × 11.7 = 163.80
Señalización horizontal con flecha urbana, frente-simple, pintada en blanco o amarillo, reflexiva, aplicada con máquina pintabandas, incluso premarcaje.

| Código | Ud | Descripción | Rendimiento | Precio | Importe |
|---|---|---|---|---|---|
| E35HD0040 | l | Pintura de señalización vial, PALVEROL | 0.388 | 10.7 | 4.15 |
| QAF0090 | h | Máquina pintabandas no autoprop airless | 0.12 | 15.42 | 1.85 |
| QAB0050 | h | Furgón de 3,5 t | 0.04 | 15.42 | 0.62 |
| M01A0010 | h | Oficial primera | 0.08 | 14.75 | 1.18 |
| M01A0030 | h | Peón | 0.1 | 13.89 | 1.39 |
| M01B0130 | h | Encargado señalización. | 0.07 | 14.75 | 1.03 |
| E35HD0030 | kg | Microesferas vidrio | 0.6 | 1.9 | 1.14 |
| %0.03 | % | Costes indirectos | 3 % | 11.36 | 0.34 |
|  |  | Total |  |  | 11.7 |

| Medición | Uds. | Parcial |
|---|---|---|
| BARRIO DE LA CALDERA |  |  |
| C/ La Caldera | 6 | 6.00 |
| C/ El Angostillo | 6 | 6.00 |
| C/ Gardenia | 2 | 2.00 |
| Subtotal |  | 14.00 |
| Total |  | 14 |

## V GESTIÓN DE RESIDUOS (21/03/2012)
Importe: 266.06

**D37B0060** m³ Transporte residuos a instalac. autorizada 20 km. (17/04/2018)
11.38 m³ × 11.01 = 125.29
Transporte de residuos a instalación autorizada de gestión de residuos (Consejería de Medio Ambiente), con camión de 15 t, con un recorrido hasta 20 km.

| Código | Ud | Descripción | Rendimiento | Precio | Importe |
|---|---|---|---|---|---|
| QAB0030 | h | Camión basculante 15 t (maquinaria; 17/04/2018) | 0.33 | 33.36 | 11.01 |
|  |  | Total |  |  | 11.01 |

| Medición | Uds. | Parcial |
|---|---|---|
| Barrido | 11.37711 | 11.38 |
| Total |  | 11.38 |

**170107** Tn. RESIDUOS MEZCLADOS DE DEMOLICIÓN (21/03/2012)
11.38 Tn. × 12.37 = 140.77
Canon de vertido controlado en centro de gestor autorizado, de residuos de demolición no peligrosos (no especiales), procedentes de construcción o demolición sin clasificar o separar, con códig 170107 según el Catalogo Europeo de Residuos (ORDEN MAM/304/2002)

| Código | Ud | Descripción | Rendimiento | Precio | Importe |
|---|---|---|---|---|---|
| GEST. DEMO. | tn | Canon de planta de gestor autorizado (21/03/2012) | 1 | 12.01 | 12.01 |
| %costind | % | Coste indirecto.......(s/total) (24/07/2019) | 3 % | 12.01 | 0.36 |
|  |  | Total |  |  | 12.37 |

| Medición | Uds. | Parcial |
|---|---|---|
| Barrido | 11.37711 | 11.38 |
| Total |  | 11.38 |

## VI SEGURIDAD Y SALUD (15/02/2000)
Importe: 812.01

### A PROTECCIONES INDIVIDUALES (16/11/2011)
Importe: 344.8

**D32AA0030** ud Tapones antirruidos , Würth (16/11/2011)
2 ud × 0.77 = 1.54
Tapones antirruidos, Würth o equivalente, valor medio de protección 36dB, con marcado CE.

| Código | Ud | Descripción | Rendimiento | Precio | Importe |
|---|---|---|---|---|---|
| E38AA0340 | ud | Tapones antirruidos, Würth (material; 16/11/2011) | 1 | 0.77 | 0.77 |
|  |  | Total |  |  | 0.77 |

**D32AA0040** ud Casco seguridad SH 6, Würth (22/11/2011)
2 ud × 17.97 = 35.94
Casco seguridad SH 6, Würth o equivalente, con marcado CE.

| Código | Ud | Descripción | Rendimiento | Precio | Importe |
|---|---|---|---|---|---|
| E38AA0370 | ud | Casco seguridad SH 6, Würth (material; 22/11/2011) | 1 | 17.97 | 17.97 |
|  |  | Total |  |  | 17.97 |

**D32AB0020** ud Guantes nylon/nitrilo rojo, Würth (16/11/2011)
2 ud × 7.67 = 15.34
Guantes nylon/nitrilo rojo, Würth o equivalente, con marcado CE.

| Código | Ud | Descripción | Rendimiento | Precio | Importe |
|---|---|---|---|---|---|
| E38AB0210 | ud | Guantes nylon/nitrilo rojo, Würth (material; 16/11/2011) | 1 | 7.67 | 7.67 |
|  |  | Total |  |  | 7.67 |

**D32AC0010** ud Botas marrón S3, Würth (16/11/2011)
2 ud × 84.83 = 169.66
Botas marrón S3 (par), Würth o equivalente, con puntera y plantilla metálica, con marcado CE.

| Código | Ud | Descripción | Rendimiento | Precio | Importe |
|---|---|---|---|---|---|
| E38AC0110 | ud | Botas S3 marrón, Würth (material; 16/11/2011) | 1 | 84.83 | 84.83 |
|  |  | Total |  |  | 84.83 |

**D32CC0010** ud Chaleco reflectante
2 ud × 5.99 = 11.98
Chaleco reflectante CE s/normativa vigente.

| Código | Ud | Descripción | Rendimiento | Precio | Importe |
|---|---|---|---|---|---|
| E38CC0020 | ud | Chaleco reflectante (material) | 1 | 5.99 | 5.99 |
|  |  | Total |  |  | 5.99 |

**D32AD0010** ud Cinturón portaherramientas
2 ud × 25.21 = 50.42
Cinturón portaherramientas CE s/normativa vigente.

| Código | Ud | Descripción | Rendimiento | Precio | Importe |
|---|---|---|---|---|---|
| E38AD0040 | ud | Cinturón portaherramientas. (material) | 1 | 25.21 | 25.21 |
|  |  | Total |  |  | 25.21 |

**D32AD0030** ud Cinturón antilumbago, con velcro
2 ud × 13.99 = 27.98
Cinturón antilumbago, con velcro, homologado CE, s/normativa vigente.

| Código | Ud | Descripción | Rendimiento | Precio | Importe |
|---|---|---|---|---|---|
| 2 | ud | Cinturón antilumbago, velcro, norma R.D. 1407 (material) | 1 | 13.99 | 13.99 |
|  |  | Total |  |  | 13.99 |

**D32AD0060** ud Mono algodón azulina, doble cremallera (20/07/2012)
2 ud × 15.97 = 31.94
Mono algodón azulina doble cremallera, puño elástico. CE.

| Código | Ud | Descripción | Rendimiento | Precio | Importe |
|---|---|---|---|---|---|
| E38AD0060 | ud | Mono algodón azulina doble cremallera, puño elást. (material; 20/07/2012) | 1 | 15.5 | 15.50 |
| %costind | % | Coste indirecto.......(s/total) | 3 % | 15.50 | 0.47 |
|  |  | Total |  |  | 15.97 |

### B PROTECCIONES COLECTIVAS (17/02/2014)
Importe: 60.4

**D32BB0040** ud Valla metálica modular, tipo Ayuntamiento, de 2,50x1,10 m (17/02/2014)
10 ud × 6.04 = 60.40
Valla metálica modular, tipo Ayuntamiento, de 2,50 de largo y 1,10 m de altura, (amortización = 10 %), incluso colocación y posterior retirada.

| Código | Ud | Descripción | Rendimiento | Precio | Importe |
|---|---|---|---|---|---|
| M01A0030 | h | Peón | 0.1 | 13.89 | 1.39 |
| E38BB0010 | ud | Valla metálica amarilla de 2,50x1 m (material) | 0.1 | 44.7 | 4.47 |
| %0.03 | % | Costes indirectos | 3 % | 5.86 | 0.18 |
|  |  | Total |  |  | 6.04 |

### C SEÑALIZACIÓN DE SEGURIDAD Y SALUD (17/02/2014)
Importe: 240.04

**D32CA0010** ud Señal de cartel obras, PVC, sin soporte metálico (17/02/2014)
2 ud × 7.19 = 14.38
Señal de cartel de obras, de PVC, sin soporte metálico, (amortización = 100 %), incluso colocación y desmontaje.

| Código | Ud | Descripción | Rendimiento | Precio | Importe |
|---|---|---|---|---|---|
| M01A0030 | h | Peón | 0.2 | 13.89 | 2.78 |
| E38CA0030 | ud | Señal cartel obras, PVC, 45x30 cm (material) | 1 | 4.2 | 4.20 |
| %0.03 | % | Costes indirectos | 3 % | 6.98 | 0.21 |
|  |  | Total |  |  | 7.19 |

| Medición | Uds. | Parcial |
|---|---|---|
| Cota inferior obra | 1 | 1.00 |
| Cota superor obra | 1 | 1.00 |
| Subtotal |  | 2.00 |
| Total |  | 2 |

**D32CA0020** ud Cartel indicativo de riesgo de PVC, sin soporte metálico (17/02/2014)
2 ud × 3.18 = 6.36
Cartel indicativo de riesgo, de PVC, sin soporte metálico, (amortización = 100 %), incluso colocación y desmontado.

| Código | Ud | Descripción | Rendimiento | Precio | Importe |
|---|---|---|---|---|---|
| M01A0030 | h | Peón | 0.05 | 13.89 | 0.69 |
| E38CA0020 | ud | Señal obligatoriedad, prohibición y peligro (material) | 1 | 2.4 | 2.40 |
| %0.03 | % | Costes indirectos | 3 % | 3.09 | 0.09 |
|  |  | Total |  |  | 3.18 |

**D32CA0030** ud Cartel indicativo de riesgo de PVC, con soporte metálico (17/02/2014)
2 ud × 47.29 = 94.58
Cartel indicativo de riesgo, con soporte metálico de 1,3 m de altura, (amortización = 100 %) incluso colocación, apertura de pozo, hormigón de fijación, y desmontado.

| Código | Ud | Descripción | Rendimiento | Precio | Importe |
|---|---|---|---|---|---|
| M01A0030 | h | Peón | 0.2 | 13.89 | 2.78 |
| E38CA0020 | ud | Señal obligatoriedad, prohibición y peligro | 1 | 2.4 | 2.40 |
| E38CA0010 | ud | Soporte metálico para señal (trípode portátil) (material) | 1 | 31.23 | 31.23 |
| A03A0010 | m³ | Hormigón en masa de fck= 10 N/mm² (material) | 0.064 | 83.67 | 5.35 |
| A06B0020 | m³ | Excavación manual en pozos. (material; 24/07/2019) | 0.064 | 64.87 | 4.15 |
| %0.03 | % | Costes indirectos | 3 % | 45.91 | 1.38 |
|  |  | Total |  |  | 47.29 |

| Medición | Uds. | Parcial |
|---|---|---|
| Cota inferior obra | 1 | 1.00 |
| Cota superor obra | 1 | 1.00 |
| Subtotal |  | 2.00 |
| Total |  | 2 |

**D32CB0020** m Cinta de balizamiento con banderolas reflectantes i/soporte (17/02/2014)
0 m × 14.68 = 0.00
Cinta de balizamiento con banderolas reflectantes, incluso soporte metálico, (amortización = 100 %), colocación y desmontaje.

| Código | Ud | Descripción | Rendimiento | Precio | Importe |
|---|---|---|---|---|---|
| M01A0030 | h | Peón | 0.1 | 13.89 | 1.39 |
| E38CB0040 | m | Cordon balizam. c/banderolas reflectantes (material) | 1 | 2.55 | 2.55 |
| E38CA0010 | ud | Soporte metálico para señal. | 0.33 | 31.23 | 10.31 |
| %0.03 | % | Costes indirectos | 3 % | 14.25 | 0.43 |
|  |  | Total |  |  | 14.68 |

**D32CB0030** ud Cono de señalización reflectante (17/02/2014)
6 ud × 11.4 = 68.40
Cono de señalización reflectante de 60 cm de altura, incluso colocación y posterior retirada.

| Código | Ud | Descripción | Rendimiento | Precio | Importe |
|---|---|---|---|---|---|
| M01A0030 | h | Peón | 0.05 | 13.89 | 0.69 |
| E38CB0060 | ud | Cono de señalización reflectante 50 cm (material) | 1 | 10.38 | 10.38 |
| %0.03 | % | Costes indirectos | 3 % | 11.07 | 0.33 |
|  |  | Total |  |  | 11.4 |

**D32CB0040** ud Lámpara para señalización de obras con soporte metálico (17/02/2014)
2 ud × 28.16 = 56.32
Lámpara para señalización de obras con soporte metálico y pilas, i/colocación y desmontaje.

| Código | Ud | Descripción | Rendimiento | Precio | Importe |
|---|---|---|---|---|---|
| M01A0030 | h | Peón | 0.05 | 13.89 | 0.69 |
| E38CB0050 | ud | Lámpara intermitente p/señaliz. obras (material) | 1 | 26.65 | 26.65 |
| %0.03 | % | Costes indirectos | 3 % | 27.34 | 0.82 |
|  |  | Total |  |  | 28.16 |

### D PRIMEROS AUXILIOS
Importe: 49.88

**D32E0010** ud Botiquín metálico tipo maletín, con contenido sanitario
1 ud × 49.88 = 49.88
Botiquín metálico tipo maletín, preparado para colgar en pared, con contenido sanitario completo según ordenanzas.

| Código | Ud | Descripción | Rendimiento | Precio | Importe |
|---|---|---|---|---|---|
| E38E0010 | ud | Botiquín metál. tipo maletín c/contenido (material) | 1 | 49.88 | 49.88 |
|  |  | Total |  |  | 49.88 |

### E INSTALACIONES PROVISIONALES (15/02/2000)
Importe: 116.89
MATERIALES

**SH.845** ud Recipiente recogida basura (15/02/2000)
1 ud × 20.44 = 20.44

| Código | Ud | Descripción | Rendimiento | Precio | Importe |
|---|---|---|---|---|---|
| SHY268 | ud | Recipiente recogida basura (material; 15/02/2000) | 1 | 19.47 | 19.47 |
| %MRP.5 | % | Mantenimiento y reposiciones de protecciones (27/06/2000) | 5 % | 19.47 | 0.97 |
|  |  | Total |  |  | 20.44 |

**05.13** ud Alquiler mensual de sanitario portátil (27/06/2008)
1 ud × 96.45 = 96.45
Alquiler mensual de sanitario portátil tipo: Maxim 3000. Incluido la p.p. de producto para su mantenimiento, vaciado y limpieza semanal.

| Código | Ud | Descripción | Rendimiento | Precio | Importe |
|---|---|---|---|---|---|
| ZMAXIM3000 | ud | Mes de alquiler de sanitario portátil tipo Maxim 3000. (material; 24/02/2011) | 1 | 76.553656448884 | 76.55 |
| %1.20 | % | Coste de transporte ida/vuelta. (27/06/2008) | 20 % | 76.55 | 15.31 |
| %1.05 | % | Coste de mantenimiento y limpieza. (27/06/2008) | 5 % | 91.86 | 4.59 |
|  |  | Total |  |  | 96.45 |

## Precios auxiliares

**A03A0060** m³ Hormigón en masa HM-20/P/16/I (material)
Precio: 100.86
Hormigón en masa HM-20/P/16/I, confeccionado con hormigonera.

| Código | Ud | Descripción | Rendimiento | Precio | Importe |
|---|---|---|---|---|---|
| M01A0030 | h | Peón | 2 | 13.89 | 27.78 |
| E01BA0040 | t | Cemento portland, CEM II/B-P 32,5 R, granel | 0.35 | 120 | 42.00 |
| E01CA0010 | t | Arena seca (material) | 0.65 | 17.8 | 11.57 |
| E01CB0070 | t | Arido machaqueo 4-16 mm (material; 17/04/2018) | 1.3 | 13 | 16.90 |
| E01E0010 | m³ | Agua (material) | 0.2 | 1.84 | 0.37 |
| QAD0010 | h | Hormigonera portátil 250 l (maquinaria) | 0.5 | 4.48 | 2.24 |
|  |  | Total |  |  | 100.86 |

**equipo019** d. Equipo de corte de asfalto (maquinaria; 17/06/2002)
Precio: 505.36
d. Equipo de corte de asfalto compuesto por furgoneta, compresor móvil, 1 peón.

| Código | Ud | Descripción | Rendimiento | Precio | Importe |
|---|---|---|---|---|---|
| maq0021 | H. | Furgonetas de caja abierta (maquinaria; 17/06/2002) | 8 | 25.68 | 205.44 |
| maq0030 | H. | Cortadora de hormigón de doble disco (maquinaria; 15/07/2002) | 8 | 12 | 96.00 |
| QBB0010 | h | Compresor caudal 2,5 m³/m 2 martillos. | 8 | 11.6 | 92.80 |
| M01A0030 | h | Peón | 8 | 13.89 | 111.12 |
|  |  | Total |  |  | 505.36 |

**A05AG0010Ale** m² Confección y amortización encofrado de madera para arquetas. (material; 17/04/2018)
Precio: 2.84
Confección y amortización de encofrado de madera para arquetas.

| Código | Ud | Descripción | Rendimiento | Precio | Importe |
|---|---|---|---|---|---|
| M01A0010 | h | Oficial primera | 0.032 | 14.75 | 0.47 |
| M01A0030 | h | Peón | 0.06 | 13.89 | 0.83 |
| E01IB0010 | m³ | Madera pino gallego en tablas 25 mm (material; 17/04/2018) | 0.003 | 290 | 0.87 |
| E01IA0110 | m³ | Madera pino gallego (material; 17/04/2018) | 0.002 | 324.5 | 0.65 |
| E01MA0020 | kg | Clavos 2" (material; 17/04/2018) | 0.02 | 1.16 | 0.02 |
|  |  | Total |  |  | 2.84 |

**A03A0010** m³ Hormigón en masa de fck= 10 N/mm² (material)
Precio: 83.67
Hormigón en masa de fck= 10 N/mm², árido machaqueo 32 mm máx., confeccionado con hormigonera.

| Código | Ud | Descripción | Rendimiento | Precio | Importe |
|---|---|---|---|---|---|
| M01A0030 | h | Peón | 2 | 13.89 | 27.78 |
| E01BA0040 | t | Cemento portland, CEM II/B-P 32,5 R, granel | 0.225 | 120 | 27.00 |
| E01CA0010 | t | Arena seca | 0.6 | 17.8 | 10.68 |
| E01CB0090 | t | Arido machaqueo 16-32 mm (material) | 1.2 | 13 | 15.60 |
| E01E0010 | m³ | Agua | 0.2 | 1.84 | 0.37 |
| QAD0010 | h | Hormigonera portátil 250 l | 0.5 | 4.48 | 2.24 |
|  |  | Total |  |  | 83.67 |

**A06B0020** m³ Excavación manual en pozos. (material; 24/07/2019)
Precio: 64.87
Excavación manual en pozos en cualquier clase de terreno con acopio de escombros resultantes al borde.

| Código | Ud | Descripción | Rendimiento | Precio | Importe |
|---|---|---|---|---|---|
| M01A0030 | h | Peón | 3 | 13.89 | 41.67 |
| QBB0010 | h | Compresor caudal 2,5 m³/m 2 martillos. | 2 | 11.6 | 23.20 |
|  |  | Total |  |  | 64.87 |

## Recursos

**E01BA0040** t Cemento portland, CEM II/B-P 32,5 R, granel
Cemento portland, CEM II/B-P 32,5 R, UNE-EN 197-1, tipo II/B, con puzolana natural (P), clase de resistencia 32,5 N/mm² y alta resistencia inicial, a granel, con marcado CE.

**E35HD0040** l Pintura de señalización vial, PALVEROL
Esmalte para señalización vial, blanca o amarilla, 6-8 m²/l, PALVEROL SEÑALIZACIÓN TRÁFICO de Palcanarias

**QAF0090** h Máquina pintabandas no autoprop airless
Máquina pintabandas no autoprop. airless

**E38AA0340** ud Tapones antirruidos, Würth
Tapones antirruidos, valor medio de protección 36dB, Würth

**E38AA0370** ud Casco seguridad SH 6, Würth
Casco seguridad SH 6, con marcado CE, Würth

**E38AB0210** ud Guantes nylon/nitrilo rojo, Würth
Guantes nylon/nitrilo rojo, con marcado CE, Würth

**E38AC0110** ud Botas S3 marrón, Würth
Botas S3 marrón S3 (par), con puntera y plantilla metálica, con marcado CE, Würth

**E38AD0060** ud Mono algodón azulina doble cremallera, puño elást
Mono algodón azulina, doble cremallera, puño elástico CE.

**E38CA0030** ud Señal cartel obras, PVC, 45x30 cm
Señal de cartel de obras, PVC, 45x30 cm

**E38CA0020** ud Señal obligatoriedad, prohibición y peligro
Señal de obligatoriedad, prohibición y peligro p/señaliz.provisional,PVC, D=30

**E38CB0040** m Cordon balizam. c/banderolas reflectantes
Cordon de balizamiento con banderolas reflectantes en rollos de 50 m.

**E38CB0050** ud Lámpara intermitente p/señaliz. obras
Lámpara intermitente p/señalización de obras i/pilas y soporte metálico

**E38E0010** ud Botiquín metál. tipo maletín c/contenido
Botiquín metálico tipo maletín preparado para colgar en pared, con contenido.

**ZMAXIM3000** ud Mes de alquiler de sanitario portátil tipo Maxim 3000
Sanitario portátil tipo: Maxim 3000 de polietileno de alta densidad. Con unidad de urinario y porta papel higiénico. Con 10 años de garantía por escrito. Incluido la p.p. de producto para su mantenimiento, vaciado y limpieza semanal.
